# Grille d'intempérie pour installations de ventilation, cadre frontal et lames de tôle profilée d'acier galvanisé, de 1800x330 mm, WG/1800x330/0 "TROX"

- Propriété du fichier: CYPE INGENIEROS, S.A.
- Format: FIEBDC-3/2002
- Devise: EUR
- Coûts indirects: 3.00 %
- Frais généraux: 13.00 %
- Bénéfice: 6.00 %
- TVA: 20.00 %

## T Équipements techniques

### TV Climatisation et ventilation

#### TVA Distribution d'air

**TVA240** U Grille d'intempérie pour installations de ventilation, cadre frontal et lames de tôle profilée d'acier galvanisé, de 1800x330 mm, WG/1800x330/0 "TROX".
Grille d'intempérie pour installations de ventilation, cadre frontal et lames de tôle profilée d'acier galvanisé, de 1800x330 mm, WG/1800x330/0 "TROX", tissu métallique d'acier galvanisé avec maille de 20x20 mm. Comprend les accessoires de montage et les éléments de fixation. Totalement montée et connectée au réseau de conduits.
Inclut: Implantation. Montage et fixation de la grille sur le mur. Connexion au conduit.
Critère de métré de projet: Nombre d'unités prévues, selon documentation graphique du Projet.
Critère de mesure de l'ouvrage: On mesurera le nombre d'unités réellement exécutées selon les spécifications du Projet.

| Code | U | Désignation | Quantité | Prix | Montant |
|---|---|---|---|---|---|
| mt42trx370ch1 | U | Grille d'intempérie pour installations de ventilation, cadre frontal et lames de tôle profilée d'acier galvanisé, de 1800x330 mm, WG/1800x330/0 "TROX", tissu métallique d'acier galvanisé avec maille de 20x20 mm, avec éléments de fixation. (matériau) | 1.000 | 333.70 | 333.70 |
| mo005 | h | Compagnon professionnel III/CP2 installateur de climatisation. (main-d'œuvre) | 0.210 | 25.49 | 5.35 |
| mo104 | h | Ouvrier professionnel II/OP installateur de climatisation. (main-d'œuvre) | 0.210 | 21.90 | 4.60 |
| % | % | Coûts directs complémentaires | 2 % | 343.65 | 6.87 |
|  |  | Coûts directs |  |  | 350.52 |
