# Silencieux à cellules avec conception hygiénique et cellules d'économie énergétique

- Propriété du fichier: CYPE INGENIEROS, S.A.
- Format: FIEBDC-3/2002
- Devise: EUR
- Coûts indirects: 3.00 %
- Frais généraux: 13.00 %
- Bénéfice: 6.00 %
- TVA: 20.00 %

## T Équipements techniques

### TV Climatisation et ventilation

#### TVA Distribution d'air

**TVA260** U Silencieux à cellules avec conception hygiénique et cellules d'économie énergétique, MSA100-100-1-PF/200x300x500 "TROX", de 200 mm de largeur, 300 mm de hauteur et 500 mm de longueur, avec 1 cellule de 100 mm d'épaisseur.
Silencieux à cellules avec conception hygiénique et cellules d'économie énergétique intégrées, MSA100-100-1-PF/200x300x500 "TROX", de 200 mm de largeur, 300 mm de hauteur et 500 mm de longueur, avec 1 cellule de laine minérale, non combustible selon DIN 4102 A2, protégée avec tissu en soie de verre, cadre de profil favorable au flux d'air (rayon > 15 mm), de 100 mm d'épaisseur, avec carcasse de tôle d'acier galvanisé. Comprend les accessoires de montage et les éléments de fixation. Totalement monté et testé.
Inclut: Implantation. Mise en place et fixation du silencieux.
Critère de métré de projet: Nombre d'unités prévues, selon documentation graphique du Projet.
Critère de mesure de l'ouvrage: On mesurera le nombre d'unités réellement exécutées selon les spécifications du Projet.

| Code | U | Désignation | Quantité | Prix | Montant |
|---|---|---|---|---|---|
| mt42trx410jaaa | U | Silencieux à cellules avec conception hygiénique et cellules d'économie énergétique intégrées, MSA100-100-1-PF/200x300x500 "TROX", de 200 mm de largeur, 300 mm de hauteur et 500 mm de longueur, avec 1 cellule de laine minérale, non combustible selon DIN 4102 A2, protégée avec tissu en soie de verre, cadre de profil favorable au flux d'air (rayon > 15 mm), de 100 mm d'épaisseur, avec carcasse de tôle d'acier galvanisé. (matériau) | 1.000 | 229.50 | 229.50 |
| mo005 | h | Compagnon professionnel III/CP2 installateur de climatisation. (main-d'œuvre) | 0.216 | 25.49 | 5.51 |
| mo104 | h | Ouvrier professionnel II/OP installateur de climatisation. (main-d'œuvre) | 0.216 | 21.90 | 4.73 |
| % | % | Coûts directs complémentaires | 2 % | 239.74 | 4.79 |
|  |  | Coûts directs |  |  | 244.53 |
