# Clapet coupe-feu rectangulaire

- Propriété du fichier: CYPE INGENIEROS, S.A.
- Format: FIEBDC-3/2002
- Devise: EUR
- Coûts indirects: 3.00 %
- Frais généraux: 13.00 %
- Bénéfice: 6.00 %
- TVA: 20.00 %

## T Équipements techniques

### TV Climatisation et ventilation

#### TVG Ventilation mécanique pour garages

**TVG120** U Clapet coupe-feu rectangulaire, basculant, avec démarrage automatique pour la fermeture de secteurs d'incendie, résistance au feu EI 120 (h0 i<=>o) - S selon NF EN 1366-2, modèle FKA 3.5/200x200/Z00 "TROX", de tôle d'acier galvanisé et réarmement manuel.
Fourniture et montage dans une cloison intérieure de clapet coupe-feu rectangulaire, basculant, avec démarrage automatique pour la fermeture de secteurs d'incendie, résistance au feu EI 120 (h0 i<=>o) - S selon NF EN 1366-2, modèle FKA 3.5/200x200/Z00 "TROX", de tôle d'acier galvanisé, avec lame de matériau céramique, connexion à un conduit rectangulaire, réarmement manuel, avec fusible thermique bimétallique, pour la fermeture automatique des sections d'incendie dans les installations de ventilation. Comprend les accessoires de montage et les éléments de fixation. Ne comprend pas le scellage de l'espace entre la cloison intérieure et le châssis du clapet. Totalement montée et connectée au réseau de conduits.
Inclut: Implantation. Fixation à la cloison. Connexion au conduit.
Critère de métré de projet: Nombre d'unités prévues, selon documentation graphique du Projet.
Critère de mesure de l'ouvrage: On mesurera le nombre d'unités réellement exécutées selon les spécifications du Projet.

| Code | U | Désignation | Quantité | Prix | Montant |
|---|---|---|---|---|---|
| mt42trx310aa1a | U | Clapet coupe-feu rectangulaire, basculant, avec démarrage automatique pour la fermeture de secteurs d'incendie, résistance au feu EI 120 (h0 i<=>o) - S selon NF EN 1366-2, modèle FKA 3.5/200x200/Z00 "TROX", de tôle d'acier galvanisé, avec lame de matériau céramique, connexion à un conduit rectangulaire, réarmement manuel, avec fusible thermique bimétallique. (matériau) | 1.000 | 349.00 | 349.00 |
| mo011 | h | Compagnon professionnel III/CP2 monteur. (main-d'œuvre) | 3.004 | 25.49 | 76.57 |
| mo080 | h | Ouvrier professionnel II/OP monteur. (main-d'œuvre) | 3.004 | 21.93 | 65.88 |
| % | % | Coûts directs complémentaires | 2 % | 491.45 | 9.83 |
|  |  | Coûts directs |  |  | 501.28 |
