# Tuyère d'aluminium pour soufflage d'air

- Propriété du fichier: CYPE INGENIEROS, S.A.
- Format: FIEBDC-3/2002
- Devise: EUR
- Coûts indirects: 3.00 %
- Frais généraux: 13.00 %
- Bénéfice: 6.00 %
- TVA: 20.00 %

**TVA270** U Tuyère d'aluminium pour soufflage d'air, à longue portée, DUE-S-O-K/125/0/0/0/RAL 9010 "TROX", taille nominale 125 mm, orientable avec angle de +/- 30° (vers le haut ou vers le bas), peint de couleur RAL 9010, avec pièce de connexion latérale au conduit rectangulaire.
Tuyère d'aluminium pour soufflage d'air, à longue portée, DUE-S-O-K/125/0/0/0/RAL 9010 "TROX", taille nominale 125 mm, orientable avec angle de +/- 30° (vers le haut ou vers le bas), peint de couleur RAL 9010, avec pièce de connexion latérale au conduit rectangulaire. Comprend les accessoires de montage et les éléments de fixation. Totalement montée et testée.
Inclut: Implantation. Réalisation d'une ouverture dans le conduit. Fixation du support des bouches orientables au conduit. Mise en place de la bouche de soufflage orientable.
Critère de métré de projet: Nombre d'unités prévues, selon documentation graphique du Projet.
Critère de mesure de l'ouvrage: On mesurera le nombre d'unités réellement exécutées selon les spécifications du Projet.

| Code | U | Désignation | Quantité | Prix | Montant |
|---|---|---|---|---|---|
| mt42trx600qdcad | U | Tuyère d'aluminium pour soufflage d'air, à longue portée, DUE-S-O-K/125/0/0/0/RAL 9010 "TROX", taille nominale 125 mm, orientable avec angle de +/- 30° (vers le haut ou vers le bas), peint de couleur RAL 9010, avec pièce de connexion latérale au conduit rectangulaire. (matériau) | 1.000 | 221.80 | 221.80 |
| mo005 | h | Compagnon professionnel III/CP2 installateur de climatisation. (main-d'œuvre) | 0.232 | 25.49 | 5.91 |
| mo104 | h | Ouvrier professionnel II/OP installateur de climatisation. (main-d'œuvre) | 0.232 | 21.90 | 5.08 |
| % | % | Coûts directs complémentaires | 2 % | 232.79 | 4.66 |
|  |  | Coûts directs |  |  | 237.45 |
