# Bouche de ventilation en exécution ronde adéquate pour extraction, LVS/100/G1 "TROX", de 100 mm de diamètre, avec régulation d'air par rotation du disque central

- Propriété du fichier: CYPE INGENIEROS, S.A.
- Format: FIEBDC-3/2002
- Devise: EUR
- Coûts indirects: 3.00 %
- Frais généraux: 13.00 %
- Bénéfice: 6.00 %
- TVA: 20.00 %

## T Équipements techniques

### TV Climatisation et ventilation

#### TVA Distribution d'air

**TVA220** U Bouche de ventilation en exécution ronde adéquate pour extraction, LVS/100/G1 "TROX", de 100 mm de diamètre, avec régulation d'air par rotation du disque central.
Bouche de ventilation en exécution ronde adéquate pour extraction, LVS/100/G1 "TROX", de 100 mm de diamètre, avec régulation d'air par rotation du disque central, constituée d'un anneau extérieur avec joint périmétrique, partie frontale en plaque d'acier peinte avec poudre électrostatique, axe central fileté, écrou en acier galvanisé, cadre de montage en tôle galvanisée. Comprend les accessoires de montage et les éléments de fixation. Totalement montée.
Inclut: Implantation. Mise en place du cadre de montage. Fixation dans le cadre de montage.
Critère de métré de projet: Nombre d'unités prévues, selon documentation graphique du Projet.
Critère de mesure de l'ouvrage: On mesurera le nombre d'unités réellement exécutées selon les spécifications du Projet.

| Code | U | Désignation | Quantité | Prix | Montant |
|---|---|---|---|---|---|
| mt42trx350p | U | Bouche de ventilation en exécution ronde adéquate pour extraction, LVS/100/G1 "TROX", de 100 mm de diamètre, avec régulation d'air par rotation du disque central, constituée d'un anneau extérieur avec joint périmétrique, partie frontale en plaque d'acier peinte avec poudre électrostatique, axe central fileté, écrou en acier galvanisé, cadre de montage en tôle galvanisée. (matériau) | 1.000 | 33.60 | 33.60 |
| mo005 | h | Compagnon professionnel III/CP2 installateur de climatisation. (main-d'œuvre) | 0.162 | 25.49 | 4.13 |
| mo104 | h | Ouvrier professionnel II/OP installateur de climatisation. (main-d'œuvre) | 0.162 | 21.90 | 3.55 |
| % | % | Coûts directs complémentaires | 2 % | 41.28 | 0.83 |
|  |  | Coûts directs |  |  | 42.11 |
