# Registre rectangulaire pour la régulation du débit d'air avec lames accouplées dans le même sens, JZ-A-R/200x180/0 "TROX", de 200x180 mm, de tôle d'acier galvanisé

- Propriété du fichier: CYPE INGENIEROS, S.A.
- Format: FIEBDC-3/2002
- Devise: EUR
- Coûts indirects: 3.00 %
- Frais généraux: 13.00 %
- Bénéfice: 6.00 %
- TVA: 20.00 %

## T Équipements techniques

### TV Climatisation et ventilation

#### TVA Distribution d'air

**TVA230** U Registre rectangulaire pour la régulation du débit d'air avec lames accouplées dans le même sens, JZ-A-R/200x180/0 "TROX", de 200x180 mm, de tôle d'acier galvanisé.
Registre rectangulaire pour la régulation du débit d'air et de la pression pour la fermeture des conduits dans les installations de ventilation avec lames accouplées dans le même sens, JZ-A-R/200x180/0 "TROX", de 200x180 mm, lames profilées de tôle d'acier galvanisé, axes et leviers extérieurs d'acier zingué, douilles de plastique spécial, actionnement situé dans le côté droit du registre. Comprend les accessoires de montage et les éléments de fixation. Totalement montée, connectée et testée.
Inclut: Implantation. Fixation du registre. Connexion au conduit.
Critère de métré de projet: Nombre d'unités prévues, selon documentation graphique du Projet.
Critère de mesure de l'ouvrage: On mesurera le nombre d'unités réellement exécutées selon les spécifications du Projet.

| Code | U | Désignation | Quantité | Prix | Montant |
|---|---|---|---|---|---|
| mt42trx360aa1a | U | Registre rectangulaire pour la régulation du débit d'air et de la pression pour la fermeture des conduits dans les installations de ventilation avec lames accouplées dans le même sens, JZ-A-R/200x180/0 "TROX", de 200x180 mm, lames profilées de tôle d'acier galvanisé, axes et leviers extérieurs d'acier zingué, douilles de plastique spécial, actionnement situé dans le côté droit du registre. (matériau) | 1.000 | 109.20 | 109.20 |
| mo005 | h | Compagnon professionnel III/CP2 installateur de climatisation. (main-d'œuvre) | 0.166 | 25.49 | 4.23 |
| mo104 | h | Ouvrier professionnel II/OP installateur de climatisation. (main-d'œuvre) | 0.166 | 21.90 | 3.64 |
| % | % | Coûts directs complémentaires | 2 % | 117.07 | 2.34 |
|  |  | Coûts directs |  |  | 119.41 |
