# Régulateur de débit d'air

- Propriété du fichier: CYPE INGENIEROS, S.A.
- Format: FIEBDC-3/2002
- Devise: EUR
- Coûts indirects: 3.00 %
- Frais généraux: 13.00 %
- Bénéfice: 6.00 %
- TVA: 20.00 %

## T Équipements techniques

### TV Climatisation et ventilation

#### TVA Distribution d'air

**TVA280** U Régulateur de débit d'air, circulaire, pour systèmes de débit d'air constant, de type automécanique sans apport d'énergie extérieure, avec de différences de pression de 50 à 1000 Pa, RN/125/00 "TROX", pour conduit de 125 mm de diamètre, carcasse de tôle galvanisée.
Régulateur de débit d'air, circulaire, pour systèmes de débit d'air constant, de type automécanique sans apport d'énergie extérieure, avec de différences de pression de 50 à 1000 Pa, RN/125/00 "TROX", pour conduit de 125 mm de diamètre, carcasse de tôle galvanisée, paliers en plastique, registre de régulation avec membrane en polyuréthane agissant comme amortisseur pneumatique, gamme de débits 4:1. Comprend les accessoires de montage et les éléments de fixation. Totalement monté et testé.
Inclut: Implantation. Mise en place et fixation du régulateur.
Critère de métré de projet: Nombre d'unités prévues, selon documentation graphique du Projet.
Critère de mesure de l'ouvrage: On mesurera le nombre d'unités réellement exécutées selon les spécifications du Projet.

| Code | U | Désignation | Quantité | Prix | Montant |
|---|---|---|---|---|---|
| mt42trx630kac | U | Régulateur de débit d'air, circulaire, pour systèmes de débit d'air constant, de type automécanique sans apport d'énergie extérieure, avec de différences de pression de 50 à 1000 Pa, RN/125/00 "TROX", pour conduit de 125 mm de diamètre, carcasse de tôle galvanisée paliers en plastique, registre de régulation avec membrane en polyuréthane agissant comme amortisseur pneumatique, gamme de débits 4:1. (matériau) | 1.000 | 206.90 | 206.90 |
| mo005 | h | Compagnon professionnel III/CP2 installateur de climatisation. (main-d'œuvre) | 0.122 | 25.49 | 3.11 |
| mo104 | h | Ouvrier professionnel II/OP installateur de climatisation. (main-d'œuvre) | 0.122 | 21.90 | 2.67 |
| % | % | Coûts directs complémentaires | 2 % | 212.68 | 4.25 |
|  |  | Coûts directs |  |  | 216.93 |
