# Diffuseur rotationnel de déflecteurs fixes avec plaque frontale circulaire, RFD-R-A/200/0/0/0/RAL 9010 "TROX", pour installer en hauteur jusqu'à 4 m

- Propriété du fichier: CYPE INGENIEROS, S.A.
- Format: FIEBDC-3/2002
- Devise: EUR
- Coûts indirects: 3.00 %
- Frais généraux: 13.00 %
- Bénéfice: 6.00 %
- TVA: 20.00 %

**TVA190** U Diffuseur rotationnel de déflecteurs fixes avec plaque frontale circulaire, RFD-R-A/200/0/0/0/RAL 9010 "TROX", pour installer en hauteur jusqu'à 4 m.
Diffuseur rotationnel de déflecteurs fixes avec plaque frontale circulaire, RFD-R-A/200/0/0/0/RAL 9010 "TROX", avec plénum de connexion horizontal de tôle d'acier galvanisé, peint de couleur RAL 9010, pour installer jusqu'à une hauteur de 4 m. Comprend les accessoires de montage et les éléments de fixation. Totalement monté.
Inclut: Implantation. Montage du plénum via des supports de suspension. Fixation du diffuseur au plénum.
Critère de métré de projet: Nombre d'unités prévues, selon documentation graphique du Projet.
Critère de mesure de l'ouvrage: On mesurera le nombre d'unités réellement exécutées selon les spécifications du Projet.

| Code | U | Désignation | Quantité | Prix | Montant |
|---|---|---|---|---|---|
| mt42trx280esc | U | Diffuseur rotationnel de déflecteurs fixes avec plaque frontale circulaire, RFD-R-A/200/0/0/0/RAL 9010 "TROX", avec plénum de connexion horizontal de tôle d'acier galvanisé, peint de couleur RAL 9010. (matériau) | 1.000 | 229.70 | 229.70 |
| mo005 | h | Compagnon professionnel III/CP2 installateur de climatisation. (main-d'œuvre) | 0.237 | 25.49 | 6.04 |
| mo104 | h | Ouvrier professionnel II/OP installateur de climatisation. (main-d'œuvre) | 0.237 | 21.90 | 5.19 |
| % | % | Coûts directs complémentaires | 2 % | 240.93 | 4.82 |
|  |  | Coûts directs |  |  | 245.75 |
