# Registre de surpression pour extraction d'air dans les installations de ventilation, UL-1/300x215/0 "TROX", de 300x215 mm

- Propriété du fichier: CYPE INGENIEROS, S.A.
- Format: FIEBDC-3/2002
- Devise: EUR
- Coûts indirects: 3.00 %
- Frais généraux: 13.00 %
- Bénéfice: 6.00 %
- TVA: 20.00 %

**TVA250** U Registre de surpression pour extraction d'air dans les installations de ventilation, UL-1/300x215/0 "TROX", de 300x215 mm.
Registre de surpression pour extraction d'air et protection contre la pluie et l'entrée de feuilles et d'oiseaux dans les installations de ventilation, UL-1/300x215/0 "TROX", de 300x215 mm, cadre de tôle profilée d'acier galvanisé, lames de tôle profilée d'aluminium, axes des lames de laiton, articulations de PVC, joints des lames de mousse de polyester. Comprend les accessoires de montage et les éléments de fixation. Totalement montée.
Inclut: Implantation. Fixation du registre. Connexion au conduit.
Critère de métré de projet: Nombre d'unités prévues, selon documentation graphique du Projet.
Critère de mesure de l'ouvrage: On mesurera le nombre d'unités réellement exécutées selon les spécifications du Projet.

| Code | U | Désignation | Quantité | Prix | Montant |
|---|---|---|---|---|---|
| mt42trx380ca1a | U | Registre de surpression pour extraction d'air et protection contre la pluie et l'entrée de feuilles et d'oiseaux dans les installations de ventilation, UL-1/300x215/0 "TROX", de 300x215 mm, cadre de tôle profilée d'acier galvanisé, lames de tôle profilée d'aluminium, axes des lames de laiton, articulations de PVC, joints des lames de mousse de polyester. (matériau) | 1.000 | 110.10 | 110.10 |
| mo005 | h | Compagnon professionnel III/CP2 installateur de climatisation. (main-d'œuvre) | 0.169 | 25.49 | 4.31 |
| mo104 | h | Ouvrier professionnel II/OP installateur de climatisation. (main-d'œuvre) | 0.169 | 21.90 | 3.70 |
| % | % | Coûts directs complémentaires | 2 % | 118.11 | 2.36 |
|  |  | Coûts directs |  |  | 120.47 |
